# WDVS STAMM LV RS 021 GaebWriter V
Leistungsbeschreibung (GAEB 90, DA81)
Projektbezeichnung: WDVS STAMM LV RS 021  GaebWriter V
Währung: _

## WDVS STAMM LV RS 021
Datum: 12.09.17

*Hinweis*
Grundlage für die auszuführenden Arbeiten bilden die
technischen Bauunterlagen, die Bedingungen der VOB,
Teil B und C, die Vorschriften der DIN 18345 und DIN EN
998-1 sowie die Verarbeitungsrichtlinien der
Saint-Gobain Weber GmbH gemäß bauaufsichtlicher
Zulassung Nr. Z-33.43-1456 . Aufmaß und Abrechnung
erfolgen nach VOB Teil C, DIN 18345.
- Der Auftragnehmer bestätigt, sich vor Angebotsabgabe
und Arbeitsbeginn ein Bild von der Lage, den örtlichen
Gegebenheiten und der Art des Bauvorhabens an Ort und
Stelle gemacht zu haben.
- Der Auftragnehmer hat den Untergrund auf
Tragfähigkeit und Eignung entsprechend DIN 18350 zu
überprüfen. Bedenken gegen die angetroffenen
Untergründe, insbesondere bei größeren Unebenheiten
(größer als nach DIN 18202 zulässig), Ausblühungen,
Spannungs- und Setzrissen sowie nichttragfähigen
Flächen oder zu hoher Baufeuchtigkeit, sind dem
Auftraggeber unverzüglich vor Beginn der Arbeiten
schriftlich mitzuteilen.
- Die in den Herstellervorschriften geforderten
Haftabzugswerte des Untergrundes müssen für das
Aufbringen des WDVS gewährleistet sein.
- Die Ausführung der Arbeiten erfolgt auf Gefahr des
Auftragnehmers. Während der Verarbeitung und Trocknung
darf die Temperatur der Luft, der zu verwendenden
Materialien sowie des Putzgrundes nicht unter + 5C°
absinken.
- Der Auftragnehmer ist verpflichtet, während der Dauer
seiner Arbeiten das Gerüst benutzungssicher im Sinne
der Unfallverhütungsvorschriften vorzuhalten.
- Der Auftraggeber behält sich vor, das ausgeschrieben
Gerüst evtl. gesondert zu vergeben.
- Nach Fertigstellung der Arbeiten ist der bei den
Arbeiten angefallene Schutt (Mörtelreste, Papiersäcke
Eimer und dgl.) im und um den Bau herum sauber
aufzunehmen und entsprechend der geltenden Vorschriften
abzufahren. Bei nicht einwandfreier Beseitigung des
Schutts durch den Auftragnehmer behält sich die
Bauleitung vor, eine Fremdfirma mit den
Reinigungsarbeiten zu beauftragen. In diesem Fall wird
der Auftragnehmer mit den Kosten belastet.
- Sämtliche Arbeiten verstehen sich einschl. Lieferung
aller erforderlichen Materialien und der erforderlichen
Nebenleistungen, sofern nicht im Leistungsverzeichnis
anders vermerkt.
- Ausführungszeitraum:
von .................. bis .....................
Es können nur die Anbieter berücksichtigt werden, die
in der Lage sind, die vorgeschriebene Ausführungszeit
einzuhalten.
Folgende bauliche Voraussetzungen müssen vor
Durchführung der nachfolgend beschriebenen Arbeiten
gegeben sein:
- Die Oberfläche der Wand muss tragfähig, eben,
trocken, fett- und staubfrei sein. Auf eine zusätzliche
Verdübelung kann verzichtet werden, wenn der Untergrund
mind. eine Abrissfestigkeit von 0,08 N/mm² aufweist
tragfähiger Untergrund. Wird diese geforderte
Abrissfestigkeit nicht erreicht, so gilt die Zulassung
für nicht ausreichend tragfähigen Untergrund - das
System muss
geklebt und gedübelt werden.
- Eine nachträgliche Durchfeuchtung muss ausgeschlossen
sein.
- Die Dacheindeckung und Montage der Dachrinne muss
erfolgt sein.
- Die Fenster, Außenfensterbänke, Außentüren,
Rollladenkästen und Rollladenführungsschienen sowie
Mauer- und Attikaabdeckungen müssen eingesetzt sein.
- Die evtl. erforderliche Demontage und Wiedermontage
von Regenfallrohren und sonstigen auf der Fassade
befestigten Teilen ist im Einheitspreis mit
einzurechnen, wenn nicht durch besondere Position in
der Ausschreibung benannt.
- Zur Vermeidung des Eindringens von Wasser in den
Baukörper durch demontierte Regenfallrohre, sind diese
mit provisorischen Verlängerungen zu versehen, damit
das Regenwasser an geeigneter Stelle abfließen kann.
- Muster bzw. Probeflächen sind unter örtlichen
Bedingungen herzustellen.
- Bei farbigen Edelputzen mit Ausnahme dickschichtiger
Edelkratzputze muss grundsätzlich ein
Egalisationsanstrich ausgeschrieben werden.
- Im Bedarfsfall sind technische Informationen bei der
Saint-Gobain Weber GmbH einzuholen.
- Von der Saint-Gobain Weber GmbH durchgeführte
Massenermittlungen sind unverbindlich und vor
Bauausführung durch den Auftragnehmer zu prüfen.

*Hinweis*
Die ausgeschriebenen Aqua Balance-Oberputze und
-fassadenfarben verfügen über eine dauerhaft hohe
Resistenz gegenüber Algen- und Pilzbewuchs. Die
ausgewählten Materialien sind besonders umweltschonend
und enthalten keine auswaschbare Biozide. Sollen
alternative Produkte angeboten werden, ist die erhöhte
und dauerhafte Wirksamkeit gegen Algen und Pilze
mittels Laborversuch oder einer anderen geeigneten
Nachweismethode nachzuweisen. Produkte, aus denen
Biozide ( auch verkapselte ) in Grund- oder
Oberflächenwasser eingetragen werden können, werden
nicht als gleichwertig anerkannt.
Das weber.therm plus ultra System ist ein außenseitig
anzubringendes Wärmedämm- Verbundsystem mit Dämmplatten
aus Resol-Hartschaum und mineralischen Edelputzen nach
DIN EN 998-1 bzw. pastösen Oberputzen.
Es kann in der Regel bis zur Hochhausgrenze (22 m)
eingesetzt werden.
Es ist in die Baustoffklasse B1 (schwer entflammbar)
gemäß DIN 4102 / B-s1, d0 gemäß DIN EN 13501-1 (mit
silikatischem Oberputz B-s2, d0).
Das ausgeschriebene System verfügt über eine allgemeine
bauaufsichtliche Zulassung des Deutschen Instituts für
Bautechnik (DIBt). Die Zulassung gilt nur für das
komplette System einschließlich aller
Systemkomponenten. Es dürfen keine Systembestandteile
eigenmächtig ausgetauscht oder ersetzt werden.
Sollen alternative Systeme zum Einsatz kommen ist ein
vollständiger Nachweis der Gleichwertigkeit in Bezug
auf das Anwendungsgebiet und die stoffliche
Zusammensetzung der verwendeten Systemkomponenten
(Laboranalyse) zu erbringen.

### 01 BAUSTELLENEINRICHTUNG

*Hinweis*
Baustelle einrichten

Werkzeuge und sonstige
Betriebsmittel, die zur vertragsgemässen
Erfüllung der Bauleistungen erforderlich
sind, auf die Baustelle bringen,
bereitstellen und soweit der
Geräteeinsatz nicht gesondert berechnet
wird, betriebsfertig aufstellen einschl.
der dafür notwendigen Arbeiten.
Unterkünfte, Lagerschuppen und
dergleichen, soweit erforderlich,
an- und abtransportieren,
aufbauen und einrichten.

Kosten für Vorhalten, Unterhalten und
Betreiben der Geräte, Anlagen und
Einrichtungen werden nicht mit dieser
Pauschale, sondern mit den
Einheitspreisen der entsprechenden
Teilleistung vergütet.

**01.0010 Behördliche Genehmigungen**
Einholen der für die ausgeschriebenen
Arbeiten benötigten Anträge, Genehmigungen,
einschl. Entrichtung der Gebühren.
Kosten werden auf Nachweis erstattet.
Menge: 1,000 psch

**01.0020 Strom- und Wassanschluss herstellen**
Strom- und Wasseranschluss, sowie
Entsorgungseinrichtungen und dergleichen
für die Baustelle, soweit erforderlich
herstellen.
Menge: 1,000 psch

**01.0030 Verkehrszeichen**
Die gem.# 45 Abs. 6 StVO zur ordnungsgemässen Kennzeichnung und Beschilderung,
bzw. zur Sicherung der Baustelle notwendigen
Verkehrsschilder und Verkehrszeichen, sowie
Hinweis- und Informationsschilder aufstellen
und eine Woche vorhalten als Grundeinsatzzeit.
Menge: 1,000 St

**01.0040 Vorhalten Verkehrszeichen**
Vorhalten Verkehrszeichen nach StVO mit Reflexfolie,
mit Aufstellvorrichtung. An- und Abtransport, sowie
Einrichtungskosten auf Nachweis in gesonderter
Position.
Menge: 1,000 psch

**01.0050 Sicherheitsbaken**
Die gem.# 45 Abs. 6 StVO zur ordnungsgemässen
Kennzeichnung und Beschilderung, bzw. zur
Sicherung der Baustelle notwendigen Sicherheitsbaken
aufstellen und eine Woche vorhalten als
Grundstandzeit.
Einschl. Schilderständer und Beschwerungsmaterial.
Menge: 1,000 psch

**01.0060 TL- Leitbaken Vorhaltung**
Vorhalten von TL- Leitbaken mit BAST-
Prüfnummer.An- und Abtransport, sowie
Einrichtungskosten auf Nachweis in
gesonderter Position.
Menge: 1,000 St

**01.0070 Bauzaun mit Rahmen und Drahtgitter**
Liefern, montieren, unterhalten und
demontieren eines Bauzauns, ca. 2,0 m
hoch, mit Metallgitterrahmen und mit
Drahtgitter. Für die Dauer der Bauzeit
vorhalten.
Menge: 1,000 m

**01.0080 Aufstellen Materialcontainer**
Aufstellen eines Materialcontainer,
incl. An - und Abtransport und einer Woche
Grundeinsatzzeit.
Menge: 1,000 St

**01.0090 Vorhaltung Materialcontainer**
Vorhaltung Materialcontainer
über die Grundeinsatzzeit
hinaus, für jede weitere angefangene
Woche.
Menge: 1,000 St

**01.0100 Aufstellen Aufenthaltswagen**
Aufstellen eines Aufenthaltswagens/ Container
6-8 Pers., einschl. An- und Abtransport und
einer Woche Grundeinsatzzeit.
Menge: 1,000 St

**01.0110 Vorhaltung Aufenthaltswagen**
Vorhaltung Aufenthaltswagen über
die Grundeinsatzzeit hinaus für jede weitere
angefangene Woche.
Menge: 1,000 St

**01.0120 Aufstellen Toilettenkabine**
Aufstellen einer Toilettenkabine einschl.
Anschluss, An- und Abtransport, Entsorgung
über 4 Wochen Grundeinsatzzeit.
Menge: 1,000 St

**01.0130 Vorhalten Toilettenkabine**
Vorhalten einer Toilettenkabine einschl.
Anschluss, An- und Abtransport, Entsorgung
für jede weitere angefangene Woche.
Menge: 1,000 St

**01.0140 Bauschutt/ Abfall-Container**
An- und Abtransport, vorhalten von
befüllbarem Bauschutt-Container auf
der Baustelle für anfallenden Bauschutt,
bzw. anfallenden Abfall.
Inkl. Kipp- und Deponiegebühren.
Menge: 1,000 t

**01.0150 Sondermüll-Container**
An- und Abtransport, vorhalten von
befüllbarem Sondermüll-Container
auf der Baustelle für anfallenden
Sondermüll. Inkl. Kipp- und
Deponiegebühren.
Menge: 1,000 t

**01.0160 Sondernutzungsgenehmigung**
Einholen einer Sondernutzungsgenehmigung
wenn die Entsorgungslage auf öffentl.
Verkehrsflächen aufgebaut und abgestellt
werden muss.
Menge: 1,000 psch

**01.0170 Feststoff- Fangsystem über Auffangrinnen**
Liefern und montieren eines Feststoff- Fangsystems
auf der Gerüst Innen- und Aussenseite oberhalb
der Auffangrinnen zum Schutze vor Beschädigungen
der Folien und Abdeckungen durch Herabfallende
feste Stoffe, Geräte und Teile. Mittels Aquasave-
System Tafeln oder Holzbohlen am Gerüst befestigt
und nach Herstellerrichtlinien verarbeitet. Abrechnung
nach m bei Vorhaltung 1 Tag.
Menge: 1,000 m

**01.0180 Abhängen des Aussengerüstet mit Planen**
Abhängen des Aussengerüstes mit Gitterplanen
( Delta- Planen), befestigt mit
Knebelbindern. Stossfugen überlappt, zum
Auffangen des durch den Rückprall entstehenden,
verunreinigten Schmutzwassers.
Menge: 1,000 m²

**01.0190 Zusatzverankerung des Gerüstes**
Zusatzverankerung des Gerüstes
die lt. Statik wegen erhöhter Windlasten bei
Planenabhängung notwendig sind.
Menge: 1,000 St

**01.0200 Auffangrinne an der Gerüstinnenseite**
Herstellen eines Schmutzwasserauffangsystems
durch Montieren von Auffangrinnen auf der Innenseite
des Gerüstes, einschl. aller Befestigungsmittel,
Gelenke, Bögen und Halterungen.
Abdichten zwischen Hauswand und Wannensystem.
Menge: 1,000 m

**01.0210 Auffangsystem mit Halbdielen und Planen**
Herstellen eines Schmutzwasserauffangsystems
an Flächen ohne Gerüst, mit Halbdielen und
Planen verspannt und befestigt einschl.
Abdichten zwischen Wanne und Hauswand.
Menge: 1,000 St

**01.0220 Austellen und vorhalten eines Behälters mit Tauchpumpe**
Aufstellen und vorhalten eines schlagfesten
Auffangbehälters und elektronisch geregelten
Tauchpumpen. Abrechnung je Arbeitstag.
Menge: 1,000 St

**01.0230 Abdichten m. Schachtabdeckungen**
Abdichten von Hofeinlaufschächten, Gullyeinläufen
Balkon- und Terassenentwässerungen, bei Arbeiten
ohne Wannen- bzw. Auffangsysteme.
Menge: 1,000 St

**01.0240 Bewuchs fachgerecht beschneiden**
Fachgerechtes entfernen des
vorhandenen Bewuchses im Bereich der
Gerüststandflächen, so dass eine
ordnungsgemässe Gerüstmontage,
gewährleistet ist.

Sträucher, und andere Pflanzen
sind nach Angaben der Bauleitung
sorgsam auszuheben, seitlich zu
lagern und nach Abschluss aller Arbeiten
wieder einzupflanzen. Der
Lagerplatz ist mit der Bauleitung
abzustimmen.
Menge: 1,000 psch

**01.00.0250 Aufbauen von Lagerbehälter**
Liefern und Aufbauen von säurefesten
Schmutzwasser- Sammelbehältern für die
Zwischenlagerung des angefallenen Schmutzwassers zur späteren Abholung und zur
Entsorgung des Schadstoffgutes in einer
Sondermüllverwertung.
Menge: 1,000 St

**01.0260 Schmutzwasserreinigungsanlage**
Aufstellen und Bedienen einer mobilen
Schmutzwasser- Reinigungsanlage mit
Reaktionsfilter, Schrägklärer, Absetzbecken,
Sieben und Filtern, sowie Wasserrecyclingtank
mit Anschlüssen für Wasserstrahlgeräte zur
Wiederverwendung des bearbeiteten und
gereinigten Wassers.
Entsprechend den behördlichen Vorschriften.
Menge: 1,000 St

**01.0270 Rückbau Erdreich**
Entfernen des vorhandenen Erdreiches ca......... cm.
tief und ca. ..... cm. breit, bis zum Übergangsbereich
der evtl. vorhandener Bauwerksabdichtung sowie
seitliches Lagern des Materials. Nach Fertigstellung
der Fassadenarbeiten erfolgt die Wiederherstellung mit
einer ca....... cm. breiten Kiestraufe bei der
unbedingt eine Noppenfolie als mechanischer
Schutz mit eingebaut werden muss.
Es handelt sich hierbei um eine Vlieskaschierte
Drän-/Schutzmatte aus Polystyrol-Regenerat fachgerecht
aufbringen und ggfs. mit filterstabiler Ringdrainage
verbinden.

Produkt:  maxit san Schutz-und Drainagenmatte

Angebotenes Fabrikat:
Einheit: m³

**01.0280 Rückbau Pflasterbelag**
Entfernen des Pflasterbelages und ausheben des
vorhandenen Schotters ca..........cm. tief bis zum
Übergangsbereich der evtl. vorhandenen
Bauwerksabdichtung sowie seitliches Lagern des
Materials. Nach Fertigstellung der Arbeiten erfolgt die
Wiederherstellung des Pflasterbelages, bei der
unbedingt eine Noppenfolie als mechanischer Schutz mit
eingebaut werden muss. Es handelt sich hierbei um eine
Vlieskaschierte Drän-/Schutzmatte aus Polystyrol-
Regenerat fachgerecht aufbringen und ggfs. mit
filterstabiler Ringdrainage verbinden.

Produkt:  maxit san Schutz-und Drainagenmatte

Angebotenes Fabrikat:
.
Einheit: m³

**01.0290 Kiestraufe freilegen**
Entfernen der Kieselsteine und ausheben des vorhandenen
Schotters ca. ..... cm. tief bis zum Übergangsbereich
der evtl. vorhandenen Bauwerksabdichtung sowie
seitliches Lagern des Materials. Nach Fertigstellung
der Arbeiten erfolgt die Wiederherstellung der
Kiestraufe, bei der unbedingt eine Noppenfolie als
mechanischer Schutz mit eingebaut werden muss. Es
handelt sich hierbei um eine Vlieskaschierte
Drän-/Schutzmatte aus Polystyrol- Regenerat fachgerecht
aufbringen und ggfs. mit filterstabiler Ringdrainage
verbinden.

Produkt:  maxit san Schutz-und Drainagenmatte

Angebotenes Fabrikat:
.
Einheit: m³

**01.0300 Baustelle räumen**
Baustelle von allen Geräten, Anlagen,
Einrichtungen und dergleichen räumen.
Verunreinigungen beseitigen.
Menge: 1,000 psch

### 02 GERÜSTBAU

*Hinweis*
Bei den Gerüstarbeiten sind die Vorschriften der
Bauberufsgenossenschaften einzuhalten.

**02.0010 Vorhaltung Fassadengerüst 0,70 m**
Gebrauchsüberlassung des Fassadengerüstes 0,70
Belagbreite, 200 kg/m², über die vereinbarte
Grundeinsatzzeit hinaus, als Vorhaltung je
angefangene Kalenderwoche.
.................Wochen
Menge: 1,000 m²

**02.0020 Folienabdeckung der Gerüstflächen**
Bodenflächen im Bereich des Gerüsts
mit gewebeverstärkter PVC-Gitterfolie
auslegen und sichern.
Mindestbreite unter dem Gerüst: 2,0 m.
Folienschäden sind umgehend zu beheben.
Vorhaltung für die Dauer der Bauzeit.
Einheit: m²

**02.0030 Schutzdach**
Schutzdach nach DIN 4420 an Gerüst, Belag
aus Bohlen, Breite ca. 1,50- 2,00 m, Bordwandhöhe 0,60- 0,80 m. Schutzdachhöhe 2,50- 5,00m
auf- und abbauen. Gebrauchsüberlassung bis
4 Wochen Grundeinsatzzeit.
Menge: 1,000 lfm

**02.0040 Vorhaltung Schutzdach**
Vorhaltung und Gebrauchsüberlassung des
Schutzdaches und Lastenverteiler, über die
Grundeinsatzzeit hinaus als Vorhaltung je
angefangene Kalenderwoche.
......................Wochen
Menge: 1,000 lfm

**02.0050 Personendurchgang auf Gehwegen**
Zulage zur Pos. Gerüst für Auf- und Abbauen
eines Personendurchganges auf Gehwegen,
durch den Einbau von 1,50 m breiten
Durchgangsrahmen.
Gebrauchsüberlassung bis 4 Wochen
Grundeinsatzzeit.
Menge: 1,000 lfm

**02.0060 Fussgängertunnel als Personendurchgang**
Auf- und Abbauen eines Fussgängertunnels als
Personendurchgang auf Gehwegen zum Schutze
gegen herabfallende Bauteile, Baustoffe und
Flüssigkeiten, einschl. 4 Wochen Grundeinsatzzeit.
Verkleiden der 1,50 m breiten Durchgangsrahmen
mit einer Bretterverschalung. Abdichten mit PVC- Planen
Menge: 1,000 lfm

**02.0070 Vorhaltung Fussgängertunnel**
Gebrauchsüberlassung des Fussgängertunnels,
über die Grundeinsatzzeit hinaus als Vorhaltung
je angefangene Kalenderwoche.
.....................Wochen
Menge: 1,000 lfm

**02.0080 Auslegergerüst mit Konsole 70 cm**
Herstellen einer Gerüstverbreiterung als
Auslegergerüst mit Konsolen 70 cm breit,
nach DIN 4420 und DIN 18451 mit 200 kg/m²
belastbar, nach Herstellerrichtlinien.
Menge: 1,000 lfm

**02.0090 Vorhaltung Konsolen 70 cm**
Gebrauchsüberlassung der Konsolen
70 cm über die Grundeinsatzzeit hinaus,
als Vorhaltung je angefangene Kalenderwoche.
............Wochen
Menge: 1,000 lfm

**02.0100 Gerüstversatz (Vorhängegerüste)**
Auf- und Abbau eines Vorhängegerüstes als
Gerüstversatz in halber Höhe, bzw. 1m
höhenversetzt durch vorgesetzten Gerüstrahmen 70 cm breit. Mit Rohren diagonal
abgestützt und geeigneten Kupplungen nach
DIN 4420 befestigt, einschliesslich zusätzlicher
Gerüstbefestigung mit Gerüstankern und
4 Wochen Grundeinsatzzeit.
Menge: 1,000 lfm

**02.0110 Fassadengerüst Stahl 1,00 m 300 kg**
Erstellen eines Aussengerüstes nach DIN
18452 und DIN 4420, ausgeführt als Stahlrohrgerüst der Gruppe 2, 1,00 m Belagbreite
mit 300 kg/m² belastbar.
Die Gerüste werden nach den Vorschriften
der LBO, der Gerüstordnung, UVV der
Berufsgenossenschaften und Herstellerrichtlinien auf- und abgebaut, einschl. 4 Wochen
Grundeinsatzzeit.
Menge: 1,000 m²

**02.0120 Vorhaltung Fassadengerüst 1,00m**
Gebrauchsüberlassung des Fassadebgerüstes
Stahl 1, 00 m Belagbreite, 300 kg/m², über die
vereinbarte Grundeinsatzzeit hinaus als Vorhaltung
je angefangene Kalenderwoche.
.......................Wochen
Menge: 1,000 m³

**02.0130 Lastenverteiler mit Bohlen auf Dächern**
Schutzabdeckung mit Bohlen auf Dächern
als Lastverteiler um Punktbelastung zu
vermeiden. Vorher Untergrund (Dachfläche)
mit Planen abdecken, zur Vermeidung
von Verschmutzung, einschliesslich
Auf -und Abbau und Transport.
Menge: 1,000 m²

**02.0140 Schutzabdeckung vollflächig auf Dächern**
Schutzabdeckung vollflächig auf Flachdächern,
Ziegeldächern, Vordächern, Glasdächern,
Loggien, Wintergärten, Vorbauten usw. mit
Bohlen oder Brettern zum Schutze vor
herabfallenden Baustoffen und Materialien
sowie vor Verschmutzung und als Lastenverteiler,
um Punktbelastung zu vermeiden. Vorher
Untergrund mit Planen abdecken.
4 Wochen Grundeinsatzzeit.
Menge: 1,000 m²

**02.0150 Vorhaltung Schutzabdeckung**
Vorhaltung und Gebrauchsüberlassung der
Schutzabdeckung auf Dächern, vollflächig
über die vereinbarte Grundeinsatzzeit hinaus
als Vorhaltung je angefangene Kalenderwoche.
.............Wochen
Menge: 1,000 m²

**02.0160 Gerüstbespannung mit Netz**
Gerüstbespannung mit randverstärkten
Polyäthylen- Gerüstschutz- Netzen, alle
50 cm mit Knebelverbindern befestigt, als
Sicht- Wetter- und Staubschutz, als
Absturzsicherung und zum Schutz vor
herabfallenden Gegenständen, geliefert und
nach Herstellervorschrift angebracht einschl.
4 Wochen Grundeinsatzzeit.
Menge: 1,000 m²

**02.0170 Vorhaltung Gerüstbespannung Netz**
Vorhaltung der Gerüstbespannung mit
Gerüstnetzen über die Grundeinsatzzeit
hinaus, je angefangene Kalenderwoche.
...........Wochen
Menge: 1,000 m²

**02.0180 Gerüstbespannung mit Planen**
Gerüstbespannung mit randverstärkten
Polyäthylen- Gerüstschutz- Plane, alle
50 cm mit Knebelverbindern befestigt, als
Sicht- Wetter- und Staubschutz, als
Absturzsicherung und zum Schutz vor
herabfallenden Gegenständen, geliefert und
nach Herstellervorschrift angebracht einschl.
4 Wochen Grundeinsatzzeit.
Menge: 1,000 m²

**02.0190 Vorhaltung Gerüstbespannung Planen**
Vorhaltung der Gerüstbespannung mit
Gerüstplanen über die Grundeinsatzzeit
hinaus, je angefangene Kalenderwoche.
...........Wochen
Menge: 1,000 m²

**02.0200 Zusätzliche Verankerung**
Zusätzliche Verankerung bei höherer statischer
Belastung des Gerüstes durch erhöhte Windlasten,
die bei einer Gerüstbespannung mit Planen oder
Netzen, aber auch bei Belasung durch Material-
Bags oder Körbe auftreten.
Bei leichten Mauerwerks- und Betonuntergründen sind
speziell zugelassene Dübel zu verwenden.
Statische Berechnungen werden in gesonderter
Position abgerechnet.
Belastungsprüfungen und Erstellen von
Prüfprotokollen sind im Preis enthalten.
Menge: 1,000 St

### 03 UNTERGRUNDVORBEREITUNG

**03.0010 Untergrundprüfung**
Untergrundprüfung auf Masstoleranzen,
Vertiefungen und Tragfähigkeit und ggf. bei
Verschmutzung durch Staub und lose Teile zu reinigen.
Betonflächen sind auf Schalölrückstände zu überprüfen.
Menge: 1,000 m²

**03.0020 Abrissproben**
Ansetzen von Abrissproben zur Überprüfung der
Oberflächenfestigkeit des Untergrundes.
In den zu verwenden mineralischen Klebemörtel,
Schichtdicke ca. 4-6 mm, wird ein ca.40x80 cm großes
Armierungsgewebe mittig darin eingebettet.
Der nicht eingebettete Teil des Armierungsgewebes
bleibt zunächst frei hängen.
Nach ca. 1 Woche Standzeit wird dieser Teil des Gewebes
auf einen runden Teil eines Holzstabes aufgewickelt und
mit beiden Händen an dem Stab nach oben abgerissen.
Das entstehende Bruchbild gibt ein zuverlässigen
Aufschluß über den Zustand und Eignung des
Untergrundes. Wird des Gewebe sauber aus dem
Armierungsmörtel herausgerissen und bleibt der Rest
fest mit dem Untergrund verbunden liegt ein
ausreichende Tragfähigkeit vor.
Wenn nicht sicher ist, das z.B. eine Beschichtung nicht
verseifungsstabil ist, sollte die gesamte Probefläche
während der Erhärtung mit Folie abgedeckt werden sodass
möglichst lange Feuchtigkeit in den Untergund einwirken
kann.
Menge: 1,000 St

**03.0030 Ermittlung der Oberflächenzugfestigkeit**
Für die Ermittlung der Haftzugfestigkeit werden
entsprechend der DIN 1055-6 mindestens
5 Prüfstempel je Seite aufgeklebt.
Messergebnisse : Haftzugswerte und
Abrissergebnis sind schriftlich zu dokumentieren.
Menge: 1,000 St

**03.0040 Entgraten und Reinigen von Betonflächen**
Überprüfung von Betonflächen.
Grate sowie Reste der Holzschalung
sauber entfernen und für weitere Gewerke
vorbereiten.
Menge: 1,000 m²

**03.0050 Trockenreinigung durch Abkehren**
Trockenreinigung durch Abkehren der Wandflächen mit
Stahlbesen. Staub durch Absaugen entfernen.
Einheit: m²

**03.0060 Nassreinigung mit Hochdruckreinigung**
Nassreinigung mit Hochdruck.
Vorhandene Wandfläche mit einem Dampfstrahlgerät
gründich reinigen. Je nach Grad der Schädigung
erfolg die Reinigung bei mäßiger Temperatur und
mäßigem Druck. Nicht festhaftenden Farbanstrich
vollständig entfernen. Schmutzwasser und abgelösten
Farbanstrich geht in das Eigentum des AN über und ist
entsprechend den örtlichen Bestimmungen aufzufangen und
fachgerecht zu entsorgen. Evt. vorhandenen
Waschschleier nach dem Trocknen gründlich abkehren.
Menge: 1,000 m²

**03.0070 Abdeckarbeiten**
Bauteile abkleben/ abdecken, mit Folie mind. 60 my
Bauteile wie Türen, Fenster, Dachüberbauten,
Pflasterbeläge usw. mit Folie 60 my. bzw. Abdeckvlies
abdecken/ abkleben.
Stöße wenn notwendig verkleben.
Abdeckung nach Gebrauch wieder entfernen.
Abrechnung nach m²
Einheit: m²

**03.0080 Entfernen von Schalöl**
Evtl. vorhandene Schalölrückstände mit speziellen
Schalölentferner entfernen. Schalölentferner durch
Sprühen oder mit der Bürste auftragen. Hartnäckige
Rückstände mit einer harten Nylonbürste bearbeiten.
Nach ca. 5-10 Minuten Einwirkzeit mit
Heiswasserhochdruckverfahren gründlich abwaschen.
Schmutzwasser und abgelöste Schalöle entsprechend den
örtlichen Bestimmungen auffangen und fachgerecht
entsorgen. Evtl. vorhandenen Waschschleier nach dem
Trocknen gründlich abkehren.
Benetzungsprobe auf der trockenen und gereinigten
Fläche durch aufgesprühtes Wasser durchführen: es darf
keine Wasserabweisung durch Trennmittelrückstände mehr
zu erkennen sein.

Produkt:  z.B. Beeck Schalölentferner
Einheit: m²

**03.0090 Losen Farbanstrich entfernen**
Entfernen von mürben, schlecht haftenden
Altanstrich mit geeigneten Geräten oder Maßnahmen
(z.B. abkratzen, abbeizen, abstrahlen usw.).
Entsorgung entsprechend den gesetzlichen Vorschriften.
Menge: 1,000 m²

**03.0100 Entfernen von nicht tragfähigen organsichen Beschichtungen**
Entfernen von nicht tragfähigen organischen
Beschichtungen mit geeigneten Geräten oder Maßnahmen
(z.B. abkratzen, abbeizen, abstrahlen usw.)
schachbrettartig ca. 70% entfernen. Entsorgung
entsprechend den gesetzlichen Vorschriften.
Menge: 1,000 m²

**03.0110 Entfernen von lose haftenden Altputzflächen kleinflächig**
Entfernen von lose haftenden Altputzflächen
kleinflächig mechanisch mit leichtem Gerät vollständig
bis zum Putzgrund. Der anfallende Schutt ist
aufzunehmen und gemäß den geltenden gesetzlichen
Bestimmungen zu entsorgen.

Mittlere Putzdicke ....  mm

Größe der zu entfernenden Altputzflächen bis zu 1m²

Putzart: Kalk-Zement-bzw.Sandmörtel
Einheit: m²

**03.0120 Entfernen von Altputzflächen**
Entfernen von Altputzflächen mechanisch mit leichtem
Gerät vollständig bis zum Putzgrund.
Der anfallende Schutt ist aufzunehmen und gemäss den
geltenden gesetzlichen Bestimmungen zu entsorgen.

Mittlere Putzdicke ..........  mm
Menge: 1,000 m²

**03.0130 Klinker-Riemchen entfernen**
Entfernen von losen, schlecht haftenden
Klinkern, bzw. Riemchen.
Einschliesslich Mörtelbett oder
Kleberreste.
Menge: 1,000 m²

**03.0140 Entfernen von Faserzementplatten**
Entfernen von Faserzementplatten an der Hausfassade
incl. Unterkonstruktion aus Holzlatten und der darin
verbauten Dämmplatten aus Mineralwolle bzw. Polystyrol
in einer Dämmstoffstärke von ca. .... mm. Der Nachweis
zum  fachgerechten Rückbau und deren Entsorgung der
Materialien gemäß den geltenden gesetzlichen
Bestimmungen ist der Bauleitung und dem Bauherren
unbedingt vorzulegen. Größe der Fassadenplatten ca.
......cm x ......cm
Einheit: m²

**03.0150 Toleranzen ausgleichen**
Untergrundtoleranzen und Fehlstellen von mehr als 10 mm
mit Kalkzementmörtel bzw. im Sockelbereich
mit Zementmörtel ausgleichen. Die evtl. benötigte
Haftspachtelung für glatte Betonflächen ist in dem
Einheitspreis mit einzukalkulieren.

Druckfestigkeitsklasse nach EN 998-1 CS II, III, IV
nach DIN 18550-1 P II, III

Produkte:  maxit ip 14/ 14 L/ 18 E/ 18 ML
  maxit multi Haftspachtel
Einheit: m²

**03.0160 Ausgleichsputz**
Liefern und Auftragen eines Ausgleichsputzes aus
Kalkzementmörtel CS II nach EN 998-1 (P II nach DIN
18550) bzw. im Sockelbereich mit Zementmörtel zur
Egalisation des Untergrundes. Die evtl. benötigte
Haftspachtelung für glatte Betonflächen ist in dem
Einheitspreis mit einzukalkulieren.
Standzeit ca. 1 Tag / mm

Schichtdicke: 10 mm

Druckfestigkeitsklasse nach EN 998-1 CS II, III, IV
nach DIN 18550-1 P II, III

Produkte:  maxit ip 14/ 14 L/ 18 E/ 18 ML
  maxit multi Haftspachtel
Menge: 1,000 m²

**03.0170 Ausgleichsputz Zulage für Mehrverbrauch**
Ausgleichsputz wie vor, jedoch Schichtdicken
über 10 mm las Zulage.
Mehrdicke je mm.

Schichtdicke:...... mm

Druckfestigkeitsklasse nach EN 998-1 CS II, III, IV
nach DIN 18550-1 P II, III

Produkte:  maxit ip 14/ 14 L/ 18 E/ 18 ML
Menge: 1,000 m²

**03.0180 Mauerwerksfehlstellen beseitigen**
Fehlstellen im vorhandenen Mauerwerk mittels
entsprechenden Steinen und Mauermörtel, bzw.
Putzmörtel schliessen.

Größe: ..........x.........x........

Produkte: maxit mur 950 / mur 956
  maxit ip 18 /ip 18 ML
  Mauersteine: ...............
Menge: 1,000 m2

**03.0190 Entfernen von Altputz an Leibungen**
Altputz an den Fensterleibungen abstemmen.
Der anfallende Schutt ist aufzunehmen und gemäss den
geltenden gesetzlichen Bestimmungen zu entsorgen.

mittlere Putzdicke: ...........mm
Menge: 1,000 lfm

**03.0200 Leibungsmauerwerk abstemmen**
Für anschließende Leibungsdämmung. Mittels
Trennschneider o.ä. seitlich eine senkrechte
Schnittkante bis auf die Tiefe des Fensterrahmens
ausbilden für anschließende Aufnahme der
Leibungsdämmung. Der ist Bauschutt fachgerecht den
geltenden gesetzlichen Bestimmungen zu entsorgen.

Breite des Ausbruchs: ca. ......... cm

Tiefe bis Fensterrahmen: ca........ cm
Einheit: lfm

**03.0210 Entfernen von Feuchte-und Salzbelastende Altputzflächen**
Entfernen von  Feuchte-und Salzbelastende
Altputzflächen im Sockelbereich mechanisch mit leichtem
Gerät vollständig bis zum Putzgrund. Der anfallende
Schutt ist aufzunehmen und gemäß den geltenden
gesetzlichen Bestimmungen zu entsorgen. Altputzflächen
ca. 1m über Sichtbare Feuchtegrenze entfernen.
Bereich: Sockel
Mittlere Putzdicke........... mm

Putzart: .........................
Einheit: m²

**03.0220 Alte Fensterbänke ausbauen**
Bestehende Fensterbänke ausbauen und
entsorgen.
Menge: 1,000 St

**03.0230 Steinfensterbänke abschneiden**
Steinfensterbänke mittels Trennschneider flächenbündig
mit der Fassade abschneiden. Der anfallende Schutt ist
aufzunehmen und gemäß den geltenden gesetzlichen
Bestimmungen zu entsorgen.

Breite des Fenstersteines ca. ...... mm

Ausladung bis bündig Fassade: ca........ mm
Einheit: lfm

**03.0240 Abtrennen von Rollladenschienen**
Abtrennen der seitlich in die Wandscheibe
einspringenden horizontalen Profile von
Rollladenkasten- Schienen bis Wandebene.
Menge: 1,000 St

**03.0250 Natursteinmauerwerk aus Sandstein im Sockelbereich ausbessern**
Schäden am Sandstein und der  Fugen im Sockelbereich
entfernen und mit Sandsteinreparaturmörtel nahezu
übergangsfrei an dem Bestand anarbeiten.
Das reprofilieren der Oberfläche ist in dieser
Position
mit einzukalkulieren.

Produkte:  Sandsteinreparaturmörtel
  Fugenmörtel
Einheit: m²

**03.0260 Biozidgrund**
zur Beseitigung von Algen-, Moos- und Pilzbefall.
Liefern und volldeckend auf die gereinigten
Betonsäulen und des Kellerabgangs nach
Herstellervorschrift zweimalig unverdünnt auftragen.

Produkt:  maxit prim 1120 Biozidgrund
Einheit: m²

**03.0270 Verfestigen mit Tiefgrund**
Tiefgrund auf leicht saugenden Untergrund  gleichmäßig
und satt nach Herstellervorschrift auftragen, zur
Untergrundvorbereitung für nachfolgend zu verlegendes
Dämmsystem.

Produkt:  maxit prim 1070Tiefgrund
  maxit prim 1075 Tiefgrund-
  Konzentrat
Einheit: m²

**03.0280 Verfestigen mit Putzfestiger**
Stark saugende und sandelnde Altputz- und
Anstrichflächen mit lösemittelfreier Spezialgrundierung
auf Basis einer copolymeren Feindispersion, zur
Verfestigung von mürben, nicht mehr tragfähigen
mineralischen Putzen sowie kreidenden mineralischen
Altanstrichen neutralisieren und verfestigen.

Auftragsart: vollflächig und satt bis zur vollständigen
Tränkung

Produkt:  maxit prim 1100 Putzfestiger
Einheit: m²

**03.0290 Verfestigen mit Silikatfixativ**
Silkatfixativ liefern und auf stark saugende und
sandelnde Altputz- und mineralische Anstrichflächen mit
lösemittelfreier Spezialgrundierung auf Basis von
Wasserglas, vollflächig und satt bis zur
vollständigen Tränkung aufbringen. Die hohe
Tiefenwirkung und die Verkieselung verbessert deutlich
das Haftverhalten.

Produkt: ____maxit Silikatfixativ prim 3020
Einheit: m²

**03.0300 Entkoppelung von konstruktionsbedingten Rissen**
Im Bereich der Risse aufbringen eines mehrlagigen
Glasvlieses mindestens 20 cm. breit. Darüber ein
Punktverschweißetes Drahtgittergewebe aus Edelstahl
mind. mit ca. 5 mm Abstand zum Untergrund befestigen
( WTA- Merkblatt 2-4 Beurteilung und Instandsetzung
von gerissenen Putzen an Fassaden).

Produkt:  Armanet / Stucanet  o.gl.
  maxit multi 285
Einheit: m

**03.0310 Glasfaserfugenmatte**
Glasfaserfugenmatte, Breite 33 cm mit
Papierrückseite, über Materialwechseln und Fugen mit
Klebe- u. Armierungsmörtel befestigen.

Produkte:
- weber Glasfaserfugenmatte
- Klebe- u. Armierungsmörtel  weber.therm
Einheit: m

### 04 DÄMMPLATTEN PLUS ULTRA RS 021 VERLEGEN

**04.0010 Fassadendämmplatte Resolhartschaum WLG 021**
Resolhartschaum-Dämmplatte WLG 021.
Liefern und Anbringen von weber.therm RS 021 plus ultra
Fassadendämmplatte, Bemessungswert
der Wärmeleitfähigkeit (DIN 4102) entsprechend den
Qualitätsanforderungen vom Fachverband für Wärmedämm-
Verbundsysteme.

0,021 W/mK >50 - 120 mm
0,022 W/mK >120 mm
0,021 W/mK >160 mm doppelalgig verklebt

Dämmplatten mit weber.therm plus ultra Klebe- u.
Armierungsmörtel nach Herstellerrichtlinien auf den
Untergrund kleben.
Die Dämmplatten sind in der Fläche und im Detailbereich
z.B. Gebäudekanten, Türleibungen etc. fugenlos und im
Verband zu verlegen. Im Dach-Wand Bereich sind
diese anzuschrägen. Nicht zu vermeidende Fugen < 0,5-
1,0 cm sind mit Füllschaum auszufüllen, Fugen >
1,0 cm sind mit Dämmstoff gleichen Materials zu
schließen.

Wichtig:
Die Dämmplatten sind vor dem Ansteifen des Klebemörtels
unter Einschwimmen zu verlegen.

Abmessung:  1200 x 400 mm
Dämmplattendicke:  ___ mm

Produkte: weber.therm RS 021 plus ultra
  weber.therm plus ultra Klebe- u.
  Armierungsmörtel
  weber.therm 345 Füllschaum
Einheit: m²

**04.0020 Zulage Deckenflächen**
Zulage zur Vorposition für das Verkleben von
Dämmplatten auf Deckenflächen.
Einheit: m²

**04.0030 Zulage Ausklinkungen**
Zulage für das Ausklinken der Dämmplatten beim
Anarbeiten an Fensterrahmen etc,
Breite ca. ... cm / Tiefe ca. ... cm.
Einheit: m

**04.0040 Leibungen / weber.therm Fassade plus ultra**
Resol-Hartschaum-Dämmplatten RS
Bemessungswert Wärmeleitfähigkeit ( DIN 4108 )
0,022 W/mK, mit Klebe- u. Armierungsmörtel
in Leibungen von Öffnungen anbringen,
Abmessung: ca. 1200 x 400 mm
Dämmplattendicke ... mm,
Kantenausbildung ... ,
Leibungstiefe ... cm.

Produkte:
- weber.therm RS Fassade plus ultra Laibungsplatte
- weber.therm plus ultra Klebe- u. Armierungsmörtel
Einheit: m

### 05 VERDÜBELUNG

#### 05.01 Verdübelung Windlastzone 1 u. 2 / Gebäudehöhe bis 10 m

**05.01.0010 Verdübelung Flächenbereich A**
Beachten Sie die Hinweise zur Windlastnorm
Weber-GUIDE
Bei Gebäudehöhen bis 10 m Dämmplatten  mit
Dübeln gem. Zulassung mechanisch befestigen,
Länge ...mm (Längenberechnung s. a. Weber-GUIDE )
Anzahl im Flächenbereich A : 6 Stck./m².

Produkte: - weber.therm STR-U
  - weber therm RS-U Rondelle
  - weber therm STR-U Stopfen
Einheit: m²

**05.01.0020 Verdübelung Flächenbereich B**
Beachten Sie die Hinweise zur Windlastnorm
Weber-GUIDE
Bei Gebäudehöhen bis 10 m Dämmplatten  mit
Dübeln gem. Zulassung mechanisch befestigen,
Länge ...mm (Längenberechnung s. a. Weber-GUIDE )
Anzahl im Flächenbereich B : 5 Stck./m².

Produkte: - weber.therm STR-U
  - weber therm RS-U Rondelle
  - weber therm STR-U Stopfen
Einheit: m²

**05.01.0030 Verdübelung Flächenbereich C**
Beachten Sie die Hinweise zur Windlastnorm
Weber-GUIDE
Bei Gebäudehöhen bis 10 m Dämmplatten  mit
Dübeln gem. Zulassung mechanisch befestigen,
Länge ...mm (Längenberechnung s. a. Weber-GUIDE )
Anzahl im Flächenbereich C : 4 Stck./m².

Produkte: - weber.therm STR-U
  - weber therm RS-U Rondelle
  - weber therm STR-U Stopfen
Einheit: m²

#### 05.02 Verdübelung Windlastzone 1 u. 2 / Gebäudehöhe bis 18 m

**05.02.0010 Verdübelung Flächenbereich A**
Beachten Sie die Hinweise zur Windlastnorm
Weber-GUIDE
Bei Gebäudehöhen bis 18 m Dämmplatten  mit
Dübeln gem. Zulassung mechanisch befestigen,
Länge ...mm (Längenberechnung s. a. Weber-GUIDE )
Anzahl im Flächenbereich A : 8 Stck./m².

Produkte: - weber.therm STR-U
  - weber therm RS-U Rondelle
  - weber therm STR-U Stopfen
Einheit: m²

**05.02.0020 Verdübelung Flächenbereich B**
Beachten Sie die Hinweise zur Windlastnorm
Weber-GUIDE
Bei Gebäudehöhen bis 18 m Dämmplatten  mit
Dübeln gem. Zulassung mechanisch befestigen,
Länge ...mm (Längenberechnung s. a. Weber-GUIDE )
Anzahl im Flächenbereich B : 6 Stck./m².

Produkte: - weber.therm STR-U
  - weber therm RS-U Rondelle
  - weber therm STR-U Stopfen
Einheit: m²

**05.02.0030 Verdübelung Flächenbereich C**
Beachten Sie die Hinweise zur Windlastnorm
Weber-GUIDE
Bei Gebäudehöhen bis 18 m Dämmplatten  mit
Dübeln gem. Zulassung mechanisch befestigen,
Länge ...mm (Längenberechnung s. a. Weber-GUIDE )
Anzahl im Flächenbereich C : 4 Stck./m².

Produkte: - weber.therm STR-U
  - weber therm RS-U Rondelle
  - weber therm STR-U Stopfen
Einheit: m²

#### 05.03 Verdübelung Windlastzone 1 u. 2 / Gebäudehöhe bis 25 m

**05.03.0010 Verdübelung Flächenbereich A**
Beachten Sie die Hinweise zur Windlastnorm
Weber-GUIDE
Bei Gebäudehöhen bis 25 m Dämmplatten  mit
Dübeln gem. Zulassung mechanisch befestigen,
Länge ...mm (Längenberechnung s. a. Weber-GUIDE )
Anzahl im Flächenbereich A : 8 Stck./m².

Produkte: - weber.therm STR-U
  - weber therm RS-U Rondelle
  - weber therm STR-U Stopfen
Einheit: m²

**05.03.0020 Verdübelung Flächenbereich B**
Beachten Sie die Hinweise zur Windlastnorm
Weber-GUIDE
Bei Gebäudehöhen bis 25 m Dämmplatten  mit
Dübeln gem. Zulassung mechanisch befestigen,
Länge ...mm (Längenberechnung s. a. Weber-GUIDE )
Anzahl im Flächenbereich B : 6 Stck./m².

Produkte: - weber.therm STR-U
  - weber therm RS-U Rondelle
  - weber therm STR-U Stopfen
Einheit: m²

**05.03.0030 Verdübelung Flächenbereich C**
Beachten Sie die Hinweise zur Windlastnorm
Weber-GUIDE
Bei Gebäudehöhen bis 25 m Dämmplatten  mit
Dübeln gem. Zulassung mechanisch befestigen,
Länge ...mm (Längenberechnung s. a. Weber-GUIDE )
Anzahl im Flächenbereich C : 4 Stck./m².

Produkte: - weber.therm STR-U
  - weber therm RS-U Rondelle
  - weber therm STR-U Stopfen
Einheit: m²

### 06 ARMIERUNG

**06.0010 Armierungslage Resolhartschaumplatte Fassade und Sockel**
Armierungslage Resolhartschaumplatte Fassade und
Sockel Armierungslage mit mineralischem
Armierungsmörtel, Mörtelgruppe II nach EN 998-1 in
einer Gesamtdicke von 5 - 7 mm "mittelschichtig"
herstellen. In den Armierungsmörtel das
systemzugehörige, alkalibeständige Armierungsgewebe
faltenfrei im äußeren Drittel einlegen und im
Stoßbereich mindestens 10 cm überlappen. Das
Armierungsgewebe ist vollflächig zu überdecken. Eine
Mindeststandzeit der Armierungslage von 7 Tagen ist
einzuhalten.

Produkte:  weber.therm 310 Armierungsgewebe
  MW 8 x 8 mm, 210 g/m²
  weber.therm 311 Armierungsgewebe
  MW 4 x 4 mm, 165 g/m²
  weber therm plus ultra Klebe-
  u. Armierungsmörtel
Einheit: m2

**06.0020 Zulage Deckenflächen**
Zulage zur Vorposition für das Herstellen der
Armierungsschicht auf Deckenflächen.
Einheit: m²

**06.0030 Laibung Armierungslage**
Laibung Armierungslage
Ausbildung der Armierungslage im Bereich von
Laibungen, einschließlich Material (Armierungsmörtel +
Gewebe) bei allen Öffnungen (z.B. Fenster/Türen...).

Leibungstiefe: ___ mm
Einheit: lfm

### 07 SOCKELDÄMMUNG

**07.0010 Sockel- und Perimeter Dämmplatte 035 PS 30**
Liefern und Anbringen von Polystyrol Hartschaumplatten
WLG 035 (Bemessungswert 0,035 W/mK
im Perimeterbereich 0,39 W/mK) entsprechend den
Qualitätsanforderungen vom Fachverband für
Wärmedämm-Verbundsysteme. Dämmplatten mit
mineralischem Kleber nach Herstellerrichtlinien auf den
Untergrund kleben. Die Dämmplatten sind in der Fläche
und im Detailbereich z.B. Gebäudekanten, Türleibungen
etc. fugenlos und im Verband zu verlegen. Nicht zu
vermeidende Fugen < 5 mm sind mit maxit
Füllschaum auszufüllen, Fugen > 5 mm sind mit Dämmstoff
gleichen Materials zu schliesen.

Wichtig:
Die Dämmplatten sind vor dem Ansteifen des
Klebemörtels unter Einschwimmen zu verlegen.

Dämmplattendicke:  ............. mm

Produkte:  maxit Sockel- u.
  Perimeterdämmplatte 035 PS30
  maxit multi 285/292/300

  maxit multi 288 Füllschaum B1

Sockeldetailausführung gemäß WDV-Verbandrichtlinie
"WDV-Systeme im Sockel- und erdberührten Bereich.
Einheit: m²

**07.0020 Zulage Sockeldämmplattenkleber**
Zulage auf bituminöse Untergründe incl. zusätzlicher
mechanischer Befestigung der Dämmplatten, um eine
ausreichend feste Verklebung zu gewährleisten und das
abrutschen der Dämmplatten zu verhindern.
Die Dübelung ist ab ca.15 cm über Geländeverlauf
anzubringen.

Anzahl der Dübel:  2 St. / Platte
Dämmstoffstärke:  ____ mm

Produkt:  maxit Schraubdübel STR-U 2G
  maxit STR-Stopfen
  maxit H2 eco Schlagdübel
  maxit 2K-Bitumen-Klebemasse
  maxit SDS-16
Einheit: m²

**07.0030 Zulage Sockeldämmung**
Die Sockeldämmung der Fassade
(Dämmstoffstärke ........mm) ist im Übergangsbereich
zur bestehenden Perimeterdämmung (Dämmstoffstärke
......mm) sauber anzuarbeiten, sodass ein
flächenbündiger Übergang entsteht. Fugen und
Zwischenräume sind in diesem Bereich mit Brunnenschaum
zu schließen. Das evtl. notwendige nachschneiden der
bestehenden Perimeterdämmung um einen geraden und
waagrechten Verlauf herzustellen ist in dieser Position
mit einzukalkulieren.

Bereich: Sockel Fassade
Einheit: m

**07.0040 Polystyrol-Sockeldämmung im Bereich Wandschutzsystem**
Liefern und Anbringen von maxit Sockel- und
Perimeterplatten WLG 035 (Bemessungswert 0,035 W/mK).
Dämmplatten mit mineralischem Kleber nach
Herstellerrichtlinien auf den tragfähigen Untergrund
kleben. Die Dämmplatten sind in der Fläche und im
Detailbereich z.B. Gebäudekanten, Türleibungen etc.
fugenlos und im Verband zu verlegen. Nicht zu
vermeidende Fugen < 0,5 cm sind mit maxit Füllschaum
auszufüllen, Fugen > 0,5 cm sind mit Dämmstoff
gleichen Materials zu schließen.

Dämmplattendicke: .......mm

Produkte: maxit PS 035 Sockel/Perimeter
  maxit multi Klebemörtel
  maxit multi 288 Füllschaum B1

Sockeldetailausführung gemäß WDV-Verbandrichtlinie
"WDV-Systeme im Sockel- und erdberührten Bereich.
Einheit: m²

**07.0050 Polystyrol-Sockeldämmung 032 PS 30**
Liefern und Anbringen von maxit Sockel- und
Perimeterplatten WLG 032 (Bemessungswert 0,032 W/mK
im Perimeterbereich 0,036 W/mK).
Dämmplatten mit mineralischen Kleber im Wulst-Punkt-
Verfahren nach Herstellerrichtlinien auf den
Untergrund kleben. Klebeflächenanteil mind. 40%.
Die Dämmplatten sind in der Fläche und im Detailbereich
z.B. Gebäudekanten, Türleibungen etc.fugenlos und im
Verband zu verlegen. Nicht zu vermeidende Fugen < 0,5
cm sind mit maxit Füllschaum auszufüllen, Fugen > 0,5
cm sind mit Dämmstoff gleichen Materials zu schließen.

Dämmplattendicke: ....mm

Produkte:  maxit PS 032 Sockel/Perimeter
  maxit multi Klebe-und Armierungsmörtel
  multi mutli 285/292/300
  maxit multi 288 Füllschaum B1

Sockeldetailausführung gemäß WDV-Verbandrichtlinie
"WDV-Systeme im Sockel- und erdberührten Bereich.
Einheit: m²

**07.0060 Leibungsdämmung Sockelbereich (Fenster und Türen innerhalb Wandquerschnitt)**
Leibungsdämmung bei allen Öffnungen (z.B.
Fenster/Türen...).

Leibungstiefe : .............cm

Durch die Lage der Fenster und Türen innerhalb des
Wandquerschnittes ist darauf zu achten, dass die
Rahmen mind. 30 mm überdämmt werden.
Einheit: lfm

**07.0070 Leibungsdämmung Sockelbereich (Fenster Mauerwerksbündig)**
Leibungsdämmung bei allen Öffnungen (z.B.
Fenster/Türen...).

Leibungstiefe : ca. .............. mm

Die Fenster und Türen werden Mauerwerksbündig
montiert, d.h. die Dämmstoffstärke ist gleichzeitig
die Leibungstiefe. Es ist darauf zu achten, dass die
Rahmen mind. 30 mm überdämmt werden.
Einheit: lfm

**07.0080 Leibungsdämmung Sockelbereich (Vorgesetzt)**
Leibungsdämmung bei allen Öffnungen.

Leibungstiefe : ca....... mm

Die Türen und Fenster sind vor dem Mauerwerk
gesetzt. Es ist darauf zu achten, dass die Rahmen
mind. 30 mm überdämmt werden. Das Ausklinken der
Dämmung für das Überarbeiten der Tür-und Fensterrahmen
ist in dieser Position mit einzukalkulieren.
Einheit: lfm

**07.0090 Zulage Sockeldämmung**
Zulage für das Anbringen und Anarbeiten der Dämmung im
Bereich des Kellerlichtschachtes. Hierbei ist das
erschwerte Arbeiten durch den beengten Arbeitsbereich
mit einzukalkulieren.

Größe des Lichtschachtes: ......x.......x....... cm.
Einheit: St

**07.0100 Armierungslage Sockel mittelschichtig**
Sockel mit mineralischem Armierungsmörtel, in einer
Gesamtdicke von ca. 4-7 mm zweilagig auftragen. In den
Armierungsmörtel das systemzugehörige,
alkalibeständige Armierungsgewebe
faltenfrei im äußeren Drittel einlegen und im
Stoßbereich mindestens 10 cm überlappen.
Das Armierungsgewebe ist vollflächig zu
überdecken.
Eine Mindeststandzeit der Armierungslage von 7 Tagen
ist einzuhalten.

Produkte:  maxit Armierungsgewebe MW 8x8
  maxit Armierungsgewebe PS 4x4
  maxit multi 285/292/300
  mineralischer Klebe- und

  Armierungsmörtel
Einheit: m²

**07.0110 Armierungslage Sockel dickschichtig**
Sockel mit mineralischem Armierungsmörtel, in einer
Gesamtdicke von ca. 7-10 mm zweilagig auftragen. In den
Armierungsmörtel das systemzugehörige,
alkalibeständige Armierungsgewebe
faltenfrei im äußeren Drittel einlegen und im
Stoßbereich mindestens 10 cm überlappen.
Das Armierungsgewebe ist vollflächig zu
überdecken.
Eine Mindeststandzeit der Armierungslage von 7 Tagen
ist einzuhalten.

Produkte:  maxit Armierungsgewebe MW 8x8
  maxit Armierungsgewebe PS 4x4
  maxit multi 300
  mineralischer Klebe- und
  Armierungsmörtel
Einheit: m²

**07.0120 Zulage erhöhte Anforderung an die Ebenheit**
Zulage für die Ausführung der Armierungslage
mit einer erhöhten Anforderung an die Ebenheit z.B.
feinkörnige Oberputze Korngröße < 2mm bzw.
Filzputzausführung.
Einheit: m²

**07.0130 Zulage Leibung Armierungslage**
Ausbildung der Armierungslage im Bereich von Leibungen,
einschließlich Material (Armierungsmörtel + Gewebe) bei
allen Öffnungen (z.B. Fenster/Türen...).

Leibungstiefe:  .........mm
Einheit: lfm

**07.0140 Zusatzarmierung Sockel**
Zusatzarmierung im Übergangsbereich Sockelfläche -
Fassadenfläche mit Armierungsgewebe MW bei
flächenbündiger Ausführung des Sockels, Streifenbreite
ca. 50 cm.

Produkte:  maxit Armierungsgewebe
  MW 8X8, 210 g/m²
  maxit multi 285/292/300
  mineralischer Klebe- und
  Armierungsmörtel
Einheit: lfm

**07.0150 Zusatzarmierung**
Zusatzarmierung auf mechanisch höher belasteten
Flächen. Die einzelnen Bahnen sind auf Stoß und ohne
Überlappung faltenfrei in den Armierungsmörtel
einzubetten. Die Verlegung hat unter der
Armierungslage zu erfolgen.

Produkte: maxit Armierungsgewebe MW 8 x 8 mm
  maxit multi 285/292/300
  mineralischer Klebe- und
  Armierungsmörtel
Einheit: m²

**07.0160 Filzputz als Sockelputz**
auf vorbereiteter Armierungslage. Nach Austrocknung der
Armierungslage die gesamte Sockelfläche mit Filzputz
min 2 mm Stärke überziehen und
anstrichbereit abfilzen.

Produkt:  maxit multi 285/292/300
  mineralischer Klebe- und
  Armierungsmörtel
Einheit: m²

**07.0170 Zementgebundene flexible Dichtungsschlämme**
Zementgebundene flexible Dichtungsschlämme
in erdberührten Flächen liefern und anbringen. Für
mineralische Untergründe. Untergrund benetzen.
Zweimaliger Auftrag im Schlämmverfahren nach
Herstellerrichtlinien, Gesamtschichtdicke mindestens 2
mm. Die Dichtungsschlämme ist bis min. 5 cm über
Geländeniveau und mind 10 cm. auf Perimeterdämmplatten
aufzubringen.

Produkt:  maxit AD-1K-Außendicht
  maxit AD-2K-Außendicht
  maxit SDS 16
Einheit: m²

**07.0180 Zementgebundene flexible Dichtungsschlämme als U- Ausführung**
Zementgebundene flexible Dichtungsschlämme als U-
Ausführung bei Sockelausführung auf bestehendes
Pflaster, das nicht entfernt werden kann. Vor dem
Anbringen des Sockeldämmsystemes, ca 15 cm hoch die
Wand mit flexibler Dichtschlämme 2 mm stark abdichten,
dabei leicht aufrauhen. Auf der Pflasterung die
Dichtschlämme in der späteren Gesamtstäke ca. 3 mm
stark auftragen. Nach der Armierungslage die Fläche
mit der flexiblen Dichtschlämme
wannenförmig überarbeiten.
Gesamtschichtdicke mindestens 2 mm.
Die Dichtungsschlämme ist mindestens 15 cm
über Geländeniveau aufzutragen.

Produkt:  maxit AD-1K-Aussendicht
  maxit AD-2K-Außendicht
  maxit SDS 16
Menge: 1,000 m²

**07.0190 Zementgebundene flexible Abdichtungsspachtel filzbar**
Zementgebundene flexible Abdichtungsspachtel in
erdberührten Flächen liefern und anbringen.
Für mineralische Untergründe.
Zweimaliger Auftrag, jeweils volldeckend nach
Herstellerrichtlinien, Gesamtschichtdicke mindestens
2 mm. Die Dichtungsschlämme ist im kompletten
Sockelbereich und mind. 5 cm über
die vorhandene Bauwerksabdichtung zu führen.
Dichtungsschlämme anstrichbereit abfilzen.
Das Grundieren der Armierungslage vor Auftrag der
Abdichtungsspachtel mit maxit prim 1070 Tiefgrund ist
in dieser Position einzukalkulieren.

Höhe des Sockels: .....cm

Produkt:  maxit prim 1070 Tiefgrund
  maxit ip 215 FAF 1-K
Einheit: m²

**07.0200 Noppenbahn und druckverteilende Folie als Schutz-/Dränschicht**
Vlieskaschierte Drän-/Schutzmatte aus
Polystyrol-Regenerat fachgerecht aufbringen
(vlieskaschierte Seite Gebäude abgewandt) und ggfs. mit
filterstabiler Ringdrainage verbinden. Maxit san
Schutz- und Dränagematte eignet sich auch als Drainage
auf Kunststoff-Bitumen- Spachtelmassen für den Lastfall
nichtstauendes Sickerwasser sowie gleichzeitig als
Schutzschicht für die Lastfälle Bodenfeuchte und
drückendes Wasser. Geprüft nach DIN 4095.

Produkt:  maxit san Schutz- und Dränagematte
Einheit: m²

### 08 EINBAUTEILE / DETAILTECHNIK / FENSTERBÄNKE

**08.0010 PVC-Sockelkantenprofil mit Gewebe und Tropfkante**
Liefern und Montieren von Sockelkantenprofilen aus PVC
für die wärmebrückenfreie Ausbildung abgesetzter
Sockelflächen. Profil zwischen Perimeterdämmung und
Wanddämmung einschieben oder zwischen Wanddämmung
und PVC-Sockel-Montagewinkel.
Ausladung 59 mm, mit Gewebe und Tropfkante für
Dämmstoffdicken 60 bis 160 mm.

Produkte:  weber.therm Sockel-Gewebe-Kantenprofil
  weber.therm Steckverbinder
  weber.therm Eckverbinder
Einheit: m

**08.0020 PVC-Sockelabschlussprofil variabel**
Liefern und Montieren von variablen, wärmebrückenfreien
Sockelabschlussprofil. Variabler Einsatz für
Dämmstoffstärken von 6-9 cm, 10-16 cm und von 18-24
cm. Sauberer Putzabschluss durch Abzugskante am Kombi-
Abschlussprofil. Das hintere Profile wird waagerecht
und fluchtgerecht mit 3 V2A -Schlagdübel pro lfm zu
befestigen. Hohlstellen an den Befestigungspunkten sind
mit Ausgleichsstücken zu hinterlegen.Die Fuge zwischen
Wand und Profil ist vollständig mit Klebemörtel oder
Fugendichtband zu schliessen um den sogenannten
Kamineffekt zu verhindern.

Dämmstoffstärke:

Produkte:  weber.therm Sockel-Gewebe-Kantenprofil
  variabel incl. Gewebeleiste mit
  Tropfkante
  V2A- Schlagdübel
Einheit: m

**08.0030 Panzerarmierungsgewebe (Sockelbereich)**
Panzerarmierungsgewebe als Zusatzarmierung auf
mechanisch belasteten Flächen. Die einzelnen Bahnen
sind auf Stoss und ohne Überlappung faltenfrei in den
Armierungsmörtel einzubetten. Die Verlegung hat unter
der Armierungslage zu erfolgen.

Mörtelgruppe: P II nach DIN 18550
Druckfestigkeitsklasse: CS III nach EN 998-1
Baustoffklasse: A1, nicht brennbar
Schichtdicke: ca. 4mm

Produkte: maxit Panzerarmierungsgewebe 6 x 6 mm,
  330 g/m²
  maxit multi Armierungsmörtel
Einheit: m²

**08.0040 Gewebeeckwinkel**
Gewebeeckwinkel liefern und einbauen.
Mineralischen Armierungsmörtel entsprechend der
Gewebebreite vollflächig aufziehen. Gewebeeckwinkel
mit Kunststoffeckprofil lot- und fluchtgerecht in den
Armierungsmörtel einarbeiten.

Produkte:  weber.therm 313 grob / 314 fein
  Gewebeeckwinkel
  10/15, 10/23
  weber.therm ultra plus
  Armierungsmörtel
Einheit: m

**08.0050 Gewebeeckwinkel mit Abzugskante**
Gewebeeckwinkel mit Abzugskante liefern und einbauen.
Mineralischen Armierungsmörtel entsprechend der
Gewebebreite vollflächig aufziehen. Gewebeeckwinkel
mit Kunststoffeckprofil lot- und fluchtgerecht in den
Armierungsmörtel einarbeiten.

Höhe der Abzugskante: 3 / 6 mm

Produkte:  weber.therm 316  Gewebeeckwinkel mit
  Abzugskante
  weber.therm ultra plus
  Armierungsmörtel
Einheit: m

**08.0060 Rolleckwinkel**
Rolleckwinkel für Kantenausbildung stumpfer oder
spitzer Ecken sowie Rundungen liefern und einbauen.
Mineralischen Armierungsmörtel entsprechend der
Gewebebreite vollflächig aufziehen. Rolleckwinkel
lot- und fluchtgerecht in den Armierungsmörtel
einarbeiten.

Produkte:  weber.therm Rolleckwinkel
  weber.therm ultra plus
  Armierungsmörtel
Einheit: m

**08.0070 Gewebeeckpfeile**
Gewebeeckpfeile an allen Ecken von Gebäudeöffnungen
diagonal anbringen.
Grösse 330 x 500 mm, Maschenweite 8 x 8 mm,.

Produkte:  weber.therm 315 Glasfaser-
  Armierungspfeil
Einheit: St

**08.0080 Sturzeckwinkel mit Diagonalarmierung**
Sturzeckwinkel mit Diagonalarmierung an allen Ecken von
Gebäudeöffnungen anbringen. Maschenweite 4 x 4 mm.

Produkte:  weber.therm Gewebe-Sturzeckwinkel,
  Leibungstiefe 100 mm/200 mm
  weber.therm ultra plus
  Armierungsmörtel
Einheit: St

**08.0090 Fugendichtband**
Fugendichtband liefern und anbringen. Sämtliche
Anschlüsse an angrenzende Bauteile wie z.B. Fenster,
Türen etc. sind schlagregendicht auszuführen.
Selbstklebendes, vorkomprimiertes Fugendichtband auf
das angrenzende Bauteil aufkleben und anschliessend die
Dämmplatten mit Druck ansetzen. Das Fugendichtband ist
bündig mit der Vorderkante der Dämmplatte
anzuschliessen. Die Armierungs- und Putzschicht ist vom
angrenzenden Bauteil zu trennen. Das Fugendichtband ist
entsprechend der Fugenbreite auszuwählen.

Produkte:  weber.therm Fugendichtband 15/2-6
  Fugenbreiten von 2-6 mm
  weber.therm Fugendichtband
  15/3-9 für Fugenbreiten von 3-9m
  weber.therm Fugendichtband 20/5-12
  Fugenbreiten von 5-12mm
Einheit: m

**08.0100 Rollladenabdeckband**
Rollladenabdeckband liefern und anbringen.
Spezialklebeband für Kunststoff und Aluminiumrollladenkästen für die anschliessende Verklebung von
maxit Dämmplatten.

Produkte:  Rollladenabdeckklebeband,
  Breite 25 cm
Einheit: m

**08.0110 Anschlüsse mit Anputzband**
Abdeckband als Trennlage für Grundputz und
Armierungslagen an Baukörperanschlüssen oder Dach-Wand-
Anschlüssen, u.ä. für saubere Bauteileanschlüsse statt
Kellenschnitt.
Abdeckband bestehend aus einem geschlossenzelligen
Schaumstoffband, Breite 35 mm, Klebstoffstreifen 10 mm.

Hinweis: Die Verwendung des Fugendichtbandes in
der Dämmstoffebene zur Schlagregensicherheit ist
trotzdem erforderlich.

Produkt: weber Anputzband
Einheit: m

**08.0120 Gewebe-Anputzleisten Teleskop**
Gewebe-Anputzleisten Teleskop Ideal mit Schutzlippe
liefern und einbauen. Selbstklebende Leisten für
Systemanschlüsse an angrenzende Bauteile, wie z.B.
Türen, Fenster, etc., lot- und fluchtgerecht anbringen.
Durch zwei ineinander gesteckte Profile mit Dichtlippen
ist die Gewebeleiste horizontal und vertikal beweglich,
um Ausdehnungen im Anschlussbereich zwischen Putz und
Rahmen ausgleichen zu können. Die Schichtstärke der
Armierungslage ist so zu wählen, dass
die Endbeschichtung mit dem Profil abschliesst.

Empfohlen bei tiefer Leibungsdämmung oder grossen
Dämmstärken (> 100 mm) und mauerwerksbündig
eingebauten Fenstern/Türen bis 2 m².
Die evtl. Vorbehandlung der Fenster-und Türrahmen durch
Reinigung ist mit einzukalkulieren.

Produkt:  weber.therm Teleskop-Gewebeleiste
Einheit: m

**08.0130 Gewebe-Anputzleisten Roma**
Gewebe-Anputzleisten Roma für seitliche Anschlüsse an
Vorbaurollladensysteme liefern und einbauen.
Selbstklebende Leisten für Systemanschlüsse seitlich an
Führungsschienen. Die Schichtstärke der Armierungslage
ist so zu wählen, dass einerseits die Revisionsblende
geöffnet werden kann und anderseits die Endbeschichtung
bündig mit dem Bordprofil der Fensterbank abschliesst.
Durch Abreissen der Schutzlasche wird die dehnbare
TPE-Schlaufe freigesetzt. Diese koextrudierte, flexible
TPE-Schlaufe nimmt  Bewegungsunterschiede zwischen
Vorbaurollladen und WDV-System auf. Gesamtbewegungsaufnahme bis 4,5 mm.
Die evtl. Vorbehandlung der Fenster-und Türrahmen durch
Reinigung ist mit einzukalkulieren.

Anwendungsbereich: Mittig im Mauerwerk für
Fenster/Türen bis 10 m², mauerwerksbündig
und vorgesetzte Fenster/Türen bis 2 m².

Produkt:  weber.therm Gewebeanputzleiste Roma
Einheit: m

**08.0140 Gewebe-Anputzleisten Milano Plus**
Gewebe-Anputzleisten Milano Plus liefern und einbauen.
Die selbstklebende Gewebeanputzleiste maxit Milano Plus
ermöglicht den flexiblen Systemanschluss an
Vorbaurollladen mit Revisionskasten und auf
Bordprofilen der Fensterbank. Ebenso bei
Rahmenkonstruktionen von Rolltoren, langen
Blechverwahrungen etc. Die Gewebeleiste ist mit einer
flexiblen, anextrudierten TPE-Schlaufe ausgestattet,
die durch das Abtrennen der Schutzlasche freigesetzt
wird. Über die
TPE-Schlaufen werden dynamische Bauteilbewegungen
aufgenommen, die durch Verformung und Ausdehnung
entstehen. Gesamtbewegungsaufnahme bis 4,5 mm.
Das Profil ist zusätzlich mit einer weichen
TPE-Schutzlippe ausgestattet, um einen optischen
Übergang an Rahmen- und Vorbaurollladensystemen (auch
horizontal) herstellen zu können. Die Schichtstärke
der Armierungslage ist so zu wählen, dass die
Endbeschichtung mit dem Profil abschliesst.
Die evtl. Vorbehandlung der Fenster-und Türrahmen durch
Reinigung ist mit einzukalkulieren.

Produkt:  Milano Plus Gewebeanputzleiste
Einheit: m

**08.0150 Gewebeleiste NEO plus (W 36+)**
Gewebeleiste W36+ liefern und einbauen.
Die Gewebeleistewird eingesetzt bei
Putzanschlüssen im WDVS, bei denen mit grösseren
Ausgleichsbewegungen gerechnet werden muss und
wenn eine Verklebung auf dem Fensterrahmen nicht
möglich oder nicht gewollt ist.
Das Profil wird trocken, ohne Ansetzmörtel am
Fenster ausgerichtet und mit dem Kunstoffnagel
unter dem Gewebe in der Dämmplatte festgesteckt
(4 Stck./lfm). Das Profil ist mit einem
expandierenden PUR-Band ausgestattet, das durch
Abreissen der Verschlussklappe ausgelöst wird.
Die Gewebeleiste NEO-plus ist auch geeignet für
den nachträglichen Fenstereinbau (Blindstockverfahren).
Dabei kann das Profil vor dem Fenstereinbau fertig
eingeputzt werden.
Einsetzbar bei allen Einbausituationen der Fenster bis
10 m².

Produkt:  weber.therm Gewebeleiste NEO plus (W 36+)
Einheit: m

**08.0160 Gewebeleiste PUR EX plus (W29+)**
Gewebeleiste PUR EX plus liefern und einbauen.
Die Anputzleiste ist mit Schutzlippe und einem
komprimierten Polyurethanband ausgestattet.
Hierbei handelt es sich um eine entkoppelte Lösung
zwischen Putzsystem und Rahmenkonstruktion.
Einsetzbar bei allen Einbausituationen der Fenster bis
10 m².
Die evtl. Vorbehandlung der Fenster-und Türrahmen durch
Reinigung ist mit einzukalkulieren.

Produkt:  weber.therm Gewebeleiste PUR EX plus (W29+)
Einheit: m

**08.0170 Tropfkantenprofil**
Kunststoffprofil mit integriertem Armierungsgewebe und
Tropfkante liefern und lot- und fluchtgerecht
einbauen.

Produkt:  weber.therm Tropfkantenprofil
  weber.therm ultra plus
  Armierungsmörtel
Einheit: m

**08.0180 Putzabschlussprofil**
Kunststoffprofil mit integriertem Armierungsgewebe als
Putzabschluss liefern und lot- und fluchtgerecht
einbauen.

Produkt:  weber Gewebe Abschlussprofil  3 mm
  weber Gewebe Abschlussprofil  6 mm
  weber Gewebe Abschlussprofil 10 mm
  weber Gewebe Abschlussprofil  15 mm
  weber.therm ultra plus
  Armierungsmörtel
Einheit: m

**08.0190 Attika Anschlussprofil W55**
Attika Anschlussprofil liefern und einbauen.
Anschlussprofil mit gewebearmierter Folie, die
den dichten Anschluss von WDV System zur
Attika oder dem Dachabschluss gewährleistet.

Produkt:  weber.therm Anschlussprofil W55
  weber.therm plus ultra Klebe-und
  Armierungsmörtel
Einheit: m

**08.0200 Attika Abschlussprofil W55**
Attika Abschlussprofil für eine gezielte
Wasserführung (abgeschrägt) aus hart PVC, mit
Gewebestreifen liefern und einbauen.

Produkt:  weber.therm Abschlussprofil (abgeschrägt)
  weber.therm plus ultra Klebe-und
  Armierungsmörtel
Einheit: m

**08.0210 Aufsteckprofil Kunststoff W64**
PVC Aufsteckprofil liefern und einbauen.
Aufsteckprofil für Metallbauteile wie
z. B. Rollladenkastenführungsschienen
für exakte Kanten und sauberen
Putzabschluss, Bewegungsaufnahme im System.
Gezielte Wasserführung.

Produkt: weber.therm Aufsteckprofil W64
Menge: 1,000 m

**08.0220 Gewebe-Dehnfugenprofil**
Universal-Dehnfugenprofil liefern und lot- und
fluchtrecht anbringen. Das Profil wird direkt auf die
Dämmplatte gespachtelt. Die ca. 10-20 mm offene Fuge
wird vorab mit loser Mineralwolle verfüllt.
Dehnfugenprofil nur für senkrechte Fugen.

Produkt:  weber.therm Universal Dehnfugenprofil
  weber.therm plus ultra Klebe-und
  Armierungsmörtel
  Mineralwolle
Einheit: lfm

**08.00.0230 Blechanschlussprofil W45**
Blechanschlussprofil liefern und einbauen. Das PVC-
Profil wird auf Blechanschlüsse (z.B.Dachrandabschluss)
aufgesteckt und in Armierungsmörtel auf den
Wärmedämmplatten eingespachtelt. Es ergibt eine
bewegliche und wasserdichte Verbindung zwischen Putz
und Blech. Die Profilstöße sind mit speziellen
Steckverbindern miteinander zu verbinden.

Produkte:  weber Blechanschlussprofil W45
  weber.therm plus ultra Klebe-und
  Armierungsmörtel
Einheit: m

**08.0240 Dachbelüftungsprofil**
Dachbelüftungsprofil liefern und einbauen. Das
Dachbelüftungsprofil aus Alu weiss, wird auf die
Dämmung angebracht sodass es gegen die Dachschalung
stößt zwischen den Dachsparren.
Damit wird eine DIN- gerechte Dachbelüftung erreicht.
Lüftungsquerschnitt: ca. 207 cm²/ lfm.

Produkt:  Dachbelüftungsprofil
  weber.therm plus ultra Klebe-und
  Armierungsmörtel
Einheit: m

**08.0250 Putzanschluss an Bogenfenster**
Biegsames Kunststoffprofil mit integriertem
Armierungsgewebe für den Anschluss Putz an
Fensterrahmen bei z.B. Bogenfenstern liefern und
fachgerecht einbauen. Die Fuge zwischen Profil und
Fensterrahmen ist dauerelastisch zu schliessen.

Produkt:  Putzabschlussprofil für
  Rundbögen
  weber.therm plus ultra Klebe-und
  Armierungsmörtel
Einheit: m

**08.0260 Spiraldübel**
Spiraldübel liefern und fachgerecht anbringen, zur
Befestigung leichter Anbauteile in verputzten
Wärmedämmverbundsystem. Die Löcher
sollten mit einem 6-er Bohrer vorgebohrt werden. Die
Gewindegänge sind zur Abdichtung mit Acryl zu
beschichten.

Gebrauchslast pro Befestigungspunkt ca. 50N/5kg.

Produkt:  weber.therm Spiraldübel
Einheit: St

**08.0270 Montagezylinder/quader**
Montageunterlagen aus EPS liefern und einbauen. Sie
eignen sich als Druckunterlage für mittelschwere
Lasten. Für die Verschraubung in den Montagehilfen
eignen sich Holz- oder Blechschrauben sowie
solche mit zylindrischen Gewinde und großer Steigung.

Dämmstoffdicke:........mm

Raumgewicht: 140 kg/m³

Montageelement:  VARIZ 90 mm
  VARIZ 125 mm
  VARIQ 80x80/100x100 mm
  VARIR 140x80/160x100 mm

Gewähltes Element: .................
Einheit: St

**08.0280 Quadroline Montagequader**
Quadroline Montagequader liefern und einbauen.
Montagequader aus fäulnisfreiem und schwer
entflammbarem PU-Hartschaum. Diese eignen sich als
Druck- und Montageunterlage in EPS- und MW-Fassaden.
Fremdmontagen müssen im Mauerwerk verankert werden.
Querschnitt 198 x 198 mm
Raumgewicht 200 kg/m³
Wärmeleitfähigkeit = 0.04 W/mK
Druckfestigkeit 2.3 N/mm² bzw. 23 kg/cm²
Zulässige Druckbeanspruchung 0.7 N/mm² bzw.
7 kg/cm²

Dämmstoffdicke: .........mm

Produkt:  Quadroline Montagequader
  DoPurCol PU-Kleber
Einheit: St

**08.0290 Schwerlastkonsole SLK**
Montageplatten liefern und einbauen. Die
Schwerlastkonsole eignet sich für die
wärmebrückenfrei Montage von schwereren Bauteilen wie
Geländer, Schutzgitter, Markisen, Beleuchtungskörper,
Werbetafeln etc.
Grösse = 250x150 mm,
WLG 040,
Schwerlastkonsole besteht aus Polyurethan-Hartschaum
mit vier eingeschäumten Stahlkonsolen und einer
Aluplatte incl. erforderliches Befestigungsmaterial.
Montageplatten mit bauaufsichtlicher
Zulassung Z-10.9-576

Untergrund .........

Dämmstoffdicke ..............mm

Produkt:  Schwerlastkonsole SLK
Einheit: St

**08.0300 Befestigungselement für Laibungen und Fassade**
Befestigungselement liefern und fachgerecht einbauen.
Das Element besteht aus fäulnisbeständigem
PU-Hartschaumstoff für die direkte Befestigung des
Anbauteils im Tragelement für mittelschwere bis
schwere Befestigungen.

Dämmstoffdicke __________mm

Untergrund:_____________

Produkte:  Iso Corner
  Verankerungsset für
  Montageelemente
Einheit: St

**08.0310 Fensterbankdämmkeil EPS 031**
Versetzen von EPS-Dämmkeilen mit einer werkseitigen
Neigung von 5° zur späteren Aufnahme der Fensterbänke.

Laibungstiefe: ..........cm

Produkt:  Fensterbankkeil
Einheit: lfm

**08.0320 SOL PAD versetzen**
Leibungsdämmung mit geeignetem Werkzeug für die
Aufnahme der SOL-PAD Einschubleisten
Ausklinken /- fräsen und anschliessend die Leisten
vollflächig und satt mit 1-komponentiger Dichtschlämme
nach Herstellervorgabe einkleben. Die SOL-PAD
Einschubleisten sind nach Erstellung der Armierungslage
lt. Herstellervorgabe abzulängen.

Produkt: weber.therm SOL-PAD, Fensterbankanputzleiste
  weber dur 126 flexible mineralische
  Dichtschlämme
Einheit: St

**08.0330 Untere Dichtebene**
Abdichten der im Winkel von 5° hergestellten
Brüstungsfläche mit zugelassener
flexibler mineralischer Dichtschlämme in Anlehnung an
die DIN 18195. Es ist darauf zu Achten, dass die SOL-
PAD Einschubleisten und der Anschluss zum Bauelement
dicht ausgeführt werden.

Leibungstiefe:  ...... m

Produkt:  weber dur 126, 1-komponentige mineralische
  Dichtschlämme
Einheit: lfm

**08.0340 Fensterbänke Alu**
Fensterbänke Alu liefern und fachgerecht montieren,
einschl. Antidröhnband und Fensterbankabdichtung.
Die seitlichen Bordprofile werden in separater
Position abgerechnet. Ab einer
Fensterbanklänge von 1,50 m sind
Fensterbankhalter, ab 3,00 m maxit Stossverbinder
erforderlich und in die Einheitspreise einzurechnen.

Ausladung: .......... mm

Produkte:  maxit Alu-Fensterbank:
  _ pulverbeschichtet Farbe Ral
  9016 (verkehrsweiss)
  _ eloxiert (natur EV1)
  _ eloxiert (dunkelbronce)
  _ eloxiert (mittelbronce)
  maxit Antidröhnband
  maxit Montagschrauben
  maxit Fensterbankdichtung
  maxit Fensterbankhalter
Einheit: lfm

**08.0350 Alu-Gleitabschlussprofil**
Alu-Gleitabschlussprofil für maxit Alu-Fensterbänke
liefern und einbauen. Ideal für die Aufnahme
thermischer Längenänderungen.

Ausladung:  .................... mm

Produkte:  maxit Alu-Gleitabschlussprofil:
  _ eloxiert (natur EV1)
  _ eloxiert (dunkelbronce)
  _ eloxiert (mittelbronce)
Einheit: St

**08.0360 Stossverbinder Fensterbank**
Stossverbinder Fensterbank liefern und einbauen.
Stoßverbinder für Fensterbänke mit
Überlängen > 3,00 m.

Ausladung: .................mm

Produkt:  maxit Stossverbinder
Einheit: St

**08.0370 Inneneckverbinder Fensterbank**
Inneneckverbinder liefern und einbauen.

Ausladung: ................. mm

Produkt: maxit Inneneckverbinder
Einheit: St

**08.0380 Außeneckverbinder Fensterbank**
Außeneckverbinder liefern und einbauen.

Ausladung: ................. mm

Produkt: maxit Außeneckverbinder
Einheit: St

### 09 EDELPUTZE / ANSTRICHSYSTEME

#### 09.01 Aqua Balance mineralischer edelputz

**09.01.0010 Grundierung**
Grundierung liefern und auf trockenen Unterputz
aufbringen. Die lösungsmittelfreie Grundierung
vollflächig gemäss Herstellerrichtlinie auftragen.

Produkt:
-weber.prim 403 Universalgrundierung
Einheit: m²

**09.01.0020 Leibungen, Grundierung**
Grundierung liefern und auf trockenen Unterputz
im Bereich der Leibungen aufbringen. Die
lösungsmittelfreie Grundierung vollflächig gemäss
Herstellerrichtlinie auftragen.

Leibungstiefe ... cm.

Produkt:
-weber.prim 403 Universalgrundierung
Einheit: m

**09.01.0030 Mineralischer Oberputz, biozidfrei**
Mineralischer Edelputz, biozidfrei, als Scheibenputz
herstellen.
Scheibenputz schlagregendicht, lösemittelfrei, mit
hydrophilem Wirkprinzip für dauerhaft hohen Schutz
gegen Algen- und Pilzbewuchs.
Wasserdurchlässigkeit (DIN EN 15824) W2
Wasseraufnahmekoeffizient w < 0,3 kg/m2h0,5
Austrocknung (18h-Wert)  V = 450 g/m²d (20°C, 65 % rel.
Luftfeuchte)
Körnung: ......mmm
Farbton: weiß
Produkte:
-weber.star 220 AquaBalance Scheibenputz Jura
Einheit: m²

**09.01.0040 Leibungen Oberputz**
Liefern und Auftragen von Oberputz wie zuvor
beschrieben im Bereich von Leibungen bei allen
Öffnungen (z.B. Fenster/Türen...).

Leibungstiefe: ___ mm
Einheit: lfm

**09.01.0050 Egalisationsanstrich ohne biozide Filmkonservierung**
Egalisationsanstrich mit silikatischer
Egalisationsfarbe ohne biozide Filmkonservierung
herstellen.
Silikatische Egalisationsfarbe mit hydrophilem
Wirkprinzip für dauerhaft hohen Schutz gegen Algen- und
Pilzbewuchs ohne auswaschbare Biozide.
Wasserdurchlässigkeitsrate < 0,2 kg/m²h0,5
Farb-Nr. ..... ;
Produkte:
- weber.ton 414 AquaBalance Silikatische
Egalisationsfarbe
Einheit: m²

**09.01.0060 Fassadenbeschichtung ohne biozide Filmkonservierung**
Zweimaliger Anstrich als Zwischen-und Schlußanstrich
mit Silikat- Fassadenfarbe ohne biozide
Filmkonservierung herstellen. Silikat-
Fassadenfarbe mit hydrophilem Wirkprinzip für
dauerhaft hohen Schutz gegen Algen- und Pilzbewuchs
ohne auswaschbare Biozide.
Wasserdurchlässigkeitsrate < 0,2 kg/m²h0,5

Farbton: weiß

Produkte:
- weber.ton 414 AquaBalance Silikatfarbe
Einheit: m²

**09.01.0070 Leibungen Anstrich**
Liefern und Auftragen eines Farbanstrichs wie zuvor
beschrieben im Bereich von Leibungen bei allen
Öffnungen (z.B. Fenster/Türen...).

Leibungstiefe: ___ mm

Farbanstrich:  _ zweifach
Einheit: lfm

**09.01.0080 Filzputz in Leibungen**
Filzputz herstellen in Leibungen von Öffnungen

Produkte:
- weber.star 261 Filz- u. Faschenputz leicht
Einheit: m

**09.01.0090 Faschen und Leibungen**
Putzfaschen vierseitig umlaufend incl. Leibungen mit
mineralischen Dünnschichtputz in Kornstärke überziehen
und anstrichbereit abfilzen, nach Durchtrocknung
zweimalig mit Silikatfarbe im gewünschten Farbton
streichen, danach in gewünschter Faschenbreite
anzeichnen abkleben und den Edelputz bis zur Abdeckung
heranführen.
Silikatfarbe mit hydrophilem Wirkprinzip für
dauerhaft hohen Schutz gegen Algen- und Pilzbewuchs
ohne auswaschbare Biozide.

Faschenbreite nach Vorgabe.

Produkte:
- weber.star 261 Filz- u. Faschenputz leicht
- weber.ton 414 AquaBalance Silikatfarbe
Einheit: m

#### 09.02 Aqua Balance Silikatputz

**09.02.0010 Grundierung**
Grundierung liefern und auf trockenen Unterputz
aufbringen. Die lösungsmittelfreie Grundierung
vollflächig gemäss Herstellerrichtlinie auftragen.

Produkt:
-weber.prim 403 Universalgrundierung
Einheit: m²

**09.02.0020 Leibungen, Grundierung**
Grundierung liefern und auf trockenen Unterputz
im Bereich der Leibungen aufbringen. Die
lösungsmittelfreie Grundierung vollflächig gemäss
Herstellerrichtlinie auftragen.

Leibungstiefe ... cm.

Produkt:
-weber.prim 403 Universalgrundierung
Einheit: m

**09.02.0030 Silikatputz ohne biozide Filmkonservierung**
Silikatputz ohne biozide Filmkonservierung als
Reibeputz / Scheibenputz  herstellen.
Verarbeitungsfertiger Silikatputz, schlagregendicht,
lösemittelfrei, mit hydrophilem Wirkprinzip für
dauerhaft hohen Schutz gegen Algen- und Pilzbewuchs
ohne auswaschbare Biozide.

Wasserdurchlässigkeit (DIN EN 15824) W2
Wasseraufnahmekoeffizient w < 0,3 kg/m²h0,5
Austrocknung (18h-Wert) V = 450 g/m²d (20°C, 65 % rel.
Luftfeuchte)

Körnung: ....mm

Farbton: weiß

Produkte:
weber.pas 460 AquaBalance Silikat-Reibeputz
weber.pas 461 AquaBalance Silikat-Scheibenputz
Einheit: m²

**09.02.0040 Leibungen Oberputz**
Liefern und Auftragen von Oberputz wie zuvor
beschrieben im Bereich von Leibungen bei allen
Öffnungen (z.B. Fenster/Türen...).

Leibungstiefe: ___ mm
Einheit: lfm

**09.02.0050 Egalisationsanstrich ohne biozide Filmkonservierung**
Egalisationsanstrich mit silikatischer
Egalisationsfarbe ohne biozide Filmkonservierung
herstellen.
Silikatische Egalisationsfarbe mit hydrophilem
Wirkprinzip für dauerhaft hohen Schutz gegen Algen- und
Pilzbewuchs ohne auswaschbare Biozide.
Wasserdurchlässigkeitsrate < 0,2 kg/m²h0,5
Farb-Nr. ..... ;
Produkte:
- weber.ton 414 AquaBalance Silikatische
Egalisationsfarbe
Einheit: m²

**09.02.0060 Fassadenbeschichtung ohne biozide Filmkonservierung**
Zweimaliger Anstrich als Zwischen-und Schlußanstrich
mit Silikat- Fassadenfarbe ohne biozide
Filmkonservierung herstellen. Silikat-
Fassadenfarbe mit hydrophilem Wirkprinzip für
dauerhaft hohen Schutz gegen Algen- und Pilzbewuchs
ohne auswaschbare Biozide.
Wasserdurchlässigkeitsrate < 0,2 kg/m²h0,5

Farbton: weiß

Produkte:
- weber.ton 414 AquaBalance Silikatfarbe
Einheit: m²

**09.02.0070 Leibungen Anstrich**
Liefern und Auftragen eines Farbanstrichs wie zuvor
beschrieben im Bereich von Leibungen bei allen
Öffnungen (z.B. Fenster/Türen...).

Leibungstiefe: ___ mm

Farbanstrich:  _ zweifach
Einheit: lfm

**09.02.0080 Filzputz in Leibungen**
Filzputz herstellen in Leibungen von Öffnungen

Produkte:
- weber.star 261 Filz- u. Faschenputz leicht
Einheit: m

**09.02.0090 Faschen und Leibungen**
Putzfaschen vierseitig umlaufend incl. Leibungen mit
mineralischen Dünnschichtputz in Kornstärke überziehen
und anstrichbereit abfilzen, nach Durchtrocknung
zweimalig mit Silikatfarbe im gewünschten Farbton
streichen, danach in gewünschter Faschenbreite
anzeichnen abkleben und den Edelputz bis zur Abdeckung
heranführen.
Silikatfarbe mit hydrophilem Wirkprinzip für
dauerhaft hohen Schutz gegen Algen- und Pilzbewuchs
ohne auswaschbare Biozide.

Faschenbreite nach Vorgabe.

Produkte:
- weber.star 261 Filz- u. Faschenputz leicht
- weber.ton 414 AquaBalance Silikatfarbe
Einheit: m

#### 09.03 Aqua Balance Siliconharzputz

**09.03.0010 Grundierung**
Grundierung liefern und auf trockenen Unterputz
aufbringen. Die lösungsmittelfreie Grundierung
vollflächig gemäss Herstellerrichtlinie auftragen.

Produkt:
-weber.prim 403 Universalgrundierung
Einheit: m²

**09.03.0020 Leibungen, Grundierung**
Grundierung liefern und auf trockenen Unterputz
im Bereich der Leibungen aufbringen. Die
lösungsmittelfreie Grundierung vollflächig gemäss
Herstellerrichtlinie auftragen.

Leibungstiefe ... cm.

Produkt:
-weber.prim 403 Universalgrundierung
Einheit: m

**09.03.0030 Siliconharzputz ohne biozide Filmkonservierung**
Siliconharzputz ohne biozide Filmkonservierung als
Verarbeitungsfertiger Siliconharzputz,
schlagregendicht, lösemittelfrei, mit hydrophilem
Wirkprinzip für dauerhaft hohen Schutz gegen Algen- und
Pilzbewuchs ohne auswaschbare Biozide.
Wasserdurchlässigkeit (DIN EN 15824) W2
Wasseraufnahmekoeffizient w < 0,3 kg/m²h0,5
Austrocknung (18h-Wert)  V = 450 g/m² (20°C, 65 % rel.
Luftfeuchte)

Körnung: .....mm
Farbton: weiß
Produkte:
weber.pas 480 AquaBalance Silikonharz-Reibeputz
weber.pas 481 AquaBalance Silikonharz-Scheibenputz
Einheit: m²

**09.03.0040 Leibungen Oberputz**
Liefern und Auftragen von Oberputz wie zuvor
beschrieben im Bereich von Leibungen bei allen
Öffnungen (z.B. Fenster/Türen...).

Leibungstiefe: ___ mm
Einheit: lfm

**09.03.0050 Fassadenbeschichtung ohne biozide Filmkonservierung**
Zweimaliger Anstrich als Zwischen-und Schlußanstrich
mit Siliconharz- Fassadenfarbe ohne biozide
Filmkonservierung herstellen. Siliconharzfarbe mit
hydrophilem Wirkprinzip für dauerhaft hohen Schutz
gegen Algen- und Pilzbewuchs ohne auswaschbare Biozide.

Wasserdurchlässigkeitsrate < 0,2 kg/m²h0,5

Farbton: weiß

Produkte:
- weber.ton 411 AquaBalance Siliconharzfarbe
Einheit: m²

**09.03.0060 Leibungen Anstrich**
Liefern und Auftragen eines Farbanstrichs wie zuvor
beschrieben im Bereich von Leibungen bei allen
Öffnungen (z.B. Fenster/Türen...).

Leibungstiefe: ___ mm

Farbanstrich:  _ zweifach
Einheit: lfm

**09.03.0070 Filzputz in Leibungen**
Filzputz herstellen in Leibungen von Öffnungen

Produkte:
- weber.star 261 Filz- u. Faschenputz leicht
Einheit: m

**09.03.0080 Faschen und Leibungen**
Putzfaschen vierseitig umlaufend incl. Leibungen mit
mineralischen Dünnschichtputz in Kornstärke überziehen
und anstrichbereit abfilzen, nach Durchtrocknung
zweimalig mit Siliconharzfarbe im gewünschten Farbton
streichen, danach in gewünschter Faschenbreite
anzeichnen abkleben und den Edelputz bis zur Abdeckung
heranführen.
Silikonharzfarbe mit hydrophilem Wirkprinzip für
dauerhaft hohen Schutz gegen Algen- und Pilzbewuchs
ohne auswaschbare Biozide.

Faschenbreite nach Vorgabe.

Produkte:
- weber.star 261 Filz- u. Faschenputz leicht
- weber.ton 411 AquaBalance Silikonharzfarbe
Einheit: m

### 10 RAPPORTARBEITEN

**10.0010 Vorarbeiter Mittellohn**
Rapportleistung für unvorhergesehene Arbeiten. Die
Arbeiten sind nur in Absprache und nach Genehmigung
durch die Bauleitung auszuführen.

Mittellohn Vorarbeiter
Einheit: Std

**10.0020 Facharbeiter Mittellohn**
Rapportleistung für unvorhergesehene Arbeiten. Die
Arbeiten sind nur in Absprache und nach Genehmigung
durch die Bauleitung auszuführen.

Mittellohn Facharbeiter
Einheit: Std

**10.0030 Bauhelfer Mittellohn**
Rapportleistung für unvorhergesehene Arbeiten. Die
Arbeiten sind nur in Absprache und nach Genehmigung
durch die Bauleitung auszuführen.

Mittellohn Bauhelfer
Einheit: Std
